# Potsdam
Angebotsaufforderung (GAEB DA XML 3.3, DA83)
Projekt: 1111
Währung: EUR
Erstellt mit: GXML Toolbox V3.3 R20220330, ORCA AVA 27 27.00.00, 30.07.2026

## Vorbemerkungen
Vorbemerkungen

Nachweislich verursachte Schäden hat der AN auf seine Kosten unmittelbar nach Beendigung der Arbeiten zu beseitigen.

1. Verpflichtungen des Bieters

Der Bieter ist verpflichtet:

-  die aufgeführten Lohnsätze unter Beachtung der preisrechtlichen Vorschriften ermittelt zu haben, welche die üblichen Berechnungsmerkmale bereits vollständig beinhalten
-  im Auftragsfall die in diesem Leistungsverzeichnis angegebenen Mengen vor Ort und anhand der Ausführungsplanung zu überprüfen und erst nach Prüfung die Materialien zu bestellen.

Für die angebotenen Leistungen übernimmt der AN die Verpflichtung der Vollständigkeit, d. h. Hauptleistungen und Nebenleistungen, die sich aus den Positionen des LV zwangsläufig ergeben, sind einzukalkulieren, auch wenn sie nicht ausdrücklich im LV erwähnt sind. Im Sinne dieser Aussage erhobene Forderungen nach zusätzlicher Vergütung werden vom AG grundsätzlich nicht berücksichtigt.

2. Hinweise für das Ausfüllen des Leistungsverzeichnisses

Punktfolgen (Freistellen) sind vom Bieter in Druckschrift auszufüllen.
Die abgegebenen Angebote werden über EDV geprüft. Die Angaben von Einheitspreisen kann nur mit zwei Stellen hinter dem Komma geprüft werden. Änderungen im LV sind unzulässig und führen zum Ausschluss.

3. Abrechnung der Leistungen

Sofern das Leistungsverzeichnis keine gesonderten Abrechnungsvereinbarungen vorsieht, gelten die Modalitäten und Festlegungen der VOB, Teil C.
Alle Betriebsstoffe, Elektroenergie, Bauwasser, Gebühren für Abwassereinleitung u.s.w. sind in die EP einzurechnen. Das betrifft auch die Kosten für Anschlüsse, wie Zähleinrichtung.

4. Baustoffe/Bauteile

Die Leistungsbeschreibung geht grundsätzlich davon aus, daß der AN alle Baustoffe und Bauteile zu liefern hat.
Der Einsatz nicht genormter Bauteile oder Baustoffe ist unzulässig.

5. Zuschläge

Zuschläge oder Zulagen können nicht zusätzlich berechnet werden. Dies gilt nicht, sofern der AG Sonn- und Feiertagsarbeiten sowie Überstunden vor deren Ausführung ausdrücklich beauftragt. Die Höhe der in Ansatz zu bringenden Zuschläge richtet sich in diesem Fall nach den geltenden, jeweils einschlägigen Tarifbestimmungen bzw. den angebotenen Einheitspreisen.

6. Abstecken, Einmessungen, Prüfungen

Die notwendigen Absteckungen und Höhennivellierungen hat der AN unter Benutzung der vom AG zur Verfügung gestellten Unterlagen auf seine Kosten auszuführen.

Die etwaige Teilnahme eines Vertreters des AG oder der von ihm eingesetzten Bauleitung entbindet den AN nicht von seiner Verantwortung. Das entsprechende Gerät sowie qualifiziertes Personal hat der AN vorzuhalten.
Einmessungen zur Erstellung von Bestandsunterlagen sind gem. DIN 2425 durchzuführen. Die Lieferung von Hinweisschildern und das Kennzeichnen von Leitungen ist, wenn im LV dazu keine Leistungspositionen enthalten sind, in die Einheitspreise einzurechnen.
Erforderliche Prüfungen (Eigen- und Fremdüberwachung) entsprechend den zutreffenden DIN-Vorschriften, usw., den behördlichen und gesetzlichen Bestimmungen sowie den Vereinbarungen im Bauvertrag bzw. den Verdingungsunterlagen sind, sofern keine gesonderten Positionen im LV enthalten sind, in die Einheitspreise einzurechnen. Dazu gehören neben den Aufwendungen bezüglich Arbeitszeit und Messgeräte auch alle damit in Verbindung stehenden Nebenleistungen, wie z.B. Beschaffen und Vorhalten von Absperrkörpern, ggf. zusätzlicher Tiefbauaufwand, Verbauarbeiten usw., alle notwendige Betriebs- und Hilfsstoffe (Energie, Wasser u.a.)
Erforderliche Prüfungen entsprechend zutreffender DIN-Vorschriften sind, sofern keine gesonderten Positionen im LV enthalten sind, in die EP einzurechnen.

7. Ingenieurtechnische Leistungen des AN

Alle Aufwendungen für ingenieurtechnische Leistungen sind in die EP einzurechnen, sofern nicht gesondert aufgeführt. Das gilt auch für die Einbeziehung von Prüfingenieuren oder für die Übertragung von Prüfungen an Dritte (Fremdleistungen), z.B. gem. DIN 1045.

8. Auswirkungen auf benachbarte Bausubstanz/Beweissicherungsverfahren

Es sind nur solche Geräte einzusetzen, die auf Grund der von ihnen ausgehenden Erschütterungen (dynamische Belastung) zu keinen Schäden benachbarter Bausubstanz führen. Der AN stellt den AG frei von allen Forderungen oder Schadenersatzansprüchen Dritter. Deshalb ist von einer fachlich kompetenten Fremdfirma ein Beweissicherungsverfahren vor Beginn der Bauarbeiten bezüglich benachbarter Bausubstanz auszuführen bzw. in Auftrag zu geben, wobei unbedingt der jeweilige Istzustand mit dem Eigentümer und/oder Bauherr zu protokollieren ist. Die Kosten für das Beweissicherungsverfahren sind gesondert ausgewiesen. Dem AG und der öBÜ ist jeweils eine komplette Dokumentation des Beweissicherungsverfahrens vor Baubeginn zu übergeben.

9. Unterbrechungszeiten

Die aus den Witterungsverhältnissen sowie aus Prüfungen resultierenden Unterbrechungszeiten hinsichtlich des weiteren Baufortschrittes werden nicht gesondert vergütet. Diesbezügliche zusätzliche Aufwendungen bzw. Stillstandszeiten sind in die jeweiligen Einheitspreise
einzukalkulieren.

10. Herstellen, Liefern, Einbauen

Sofern in den Leistungspositionen des Leistungsverzeichnisses die Vorgänge "Herstellen", "Liefern", "Einbauen" nicht gesondert beschrieben sind, gelten diese Vorgänge unter Zugrundelegung der allgemein anerkannten Regeln und des Standes der Baukunst und -technik, der gesetzlichen und behördlichen Bestimmungen und Ausführungsbestimmungen nach den DIN-Normen, der ATV und VOB Teil C sowie Vorbemerkungen zu den genannten Vorschriften als beschrieben.

11. Angebotspreis

Sämtliche Preise sind Nettopreise. Die jeweils gültige gesetzliche Mehrwertsteuer wird hinzugerechnet.

12. Erschwernisse

Alle aus dem Bauablauf, den örtlichen Verhältnissen, den erforderlichen Prüfungen u.s.w. resultierenden Erschwernisse sind in die Einheitspreise einzurechnen.

13. Angaben zur Baustelle

13.1 Allgemeine Angaben

Das Bauvorhaben befindet sich in:
14476 Potsdam Golm

Die Lage der Baustelle ist dem Lageplan der Anlage 3 zu entnehmen.

13.2. Lagerflächen

Für die Zwischenlagerung von Bauteilen, Baustoffen usw. sowie die Baustelleneinrichtung ist in Abstimmung mit dem AG eine Fläche anzumieten. Nach Beendigung der Arbeiten sind die Flächen für Baustelleneinrichtung und Zwischenlager restlos einschl. eventueller Befestigung zu räumen und dem Vermieter der Fläche ordnungsgemäß zu übergeben (Protokoll).

13.3. Anlagen der Versorgungsträger im Baubereich

Der AN ist verpflichtet, sich bei den einschlägigen Unternehmen über den aktuellen Leitungsbestand zu informieren und die Lage von Kabeln und Rohrleitungen jeglicher Art festzustellen. Für das Einholen und Verlängern von Aufgrabungsgenehmigungen ist der AN verantwortlich.
Erforderliche Sicherheitsabschaltungen und  Leitungsabstellungen sind vom AN zu beantragen und unter seiner Verantwortung durchführen zu lassen. Die Kosten dafür sind in die EP einzurechnen.Gleiches gilt für evt. auftretende Baustillstandszeiten infolge dieser Maßnahmen.

14. Bauzeitenplan/Zahlungsplan

Dem AG sind nach Auftragserteilung und vor Baubeginn
ein Bauzeiten- und ein Zahlungsplan unter Einhaltung der
vertraglichen Einzelfristen in doppelter Ausfertigung vorzulegen.
Der Zahlungsplan ist an den Bauzeitenplan und dem
damit erhergehnden geplanten Baufortschritt zu koppeln.
Der Bauzeitenplan ist nach Titeln bzw. Hauptpositionen zu
unterteilen und nach Werktagen bzw. Wochen aufzugliedern,
so dass die geplante Reihenfolge der Arbeiten und die Zeiteinteilung
eindeutig ersichtlich sind. Unter der Soll-Zeile ist jeweils eine Leerzeile
vorzusehen, in die der tatsächliche Baufortschritt eingetragen werden kann.
Nach Prüfung des Bauzeiten- und des Zahlungsplanes werden
Baubeginn (Datum) und Einzelfristen zwischen den Vertragspartnern
durch Anerkennungsvermerk vereinbart.
Bauzeiten- und Zahlungsplan werden Vertragsbestandteil.
Die darin enthaltenen Einzelfristen sind Vertragsfristen.

15. Schlechtwettertage

Anerkannte Schlechtwettertage sind einvernehmlich mit dem AG innerhalb des noch festzusetzenden Bauzeitplanes auszugleichen. Der AN ist verpflichtet, durch  Schlechtwettertage eingetretene Verzögerungen durch verstärkten Personaleinsatz auszugleichen, um so den gesteckten Terminablauf einzuhalten, ohne dass er Anspruch auf zusätzliche Vergütung hat.

16. Bautagesberichte

Der AN ist verpflichtet, Bautagesberichte zu führen und davon dem AG bzw. der Bauleitung unverzüglich, spätestens jedoch beim nächsten Baustellenbesuch eine Durchschrift zu übergeben. Die Bautagesberichte müssen die Angaben enthalten, die für die Ausführung oder Abrechnung des Vertrages von Bedeutung sein Können, z.B. über Wetter, Temperaturen, Zahl, Art und Namen auf der Baustelle beschäftigter Arbeitskräfte, Zahl und Art der eingesetzten Großgeräte, den wesentlichen Baufortschritt (Baubeginn und Ende von Leistungen größeren Umfanges, Betonierungszeiten
und glw.). Besondere Abnahmen nach Par. 12 Nr. 2, Unterbrechung der Ausführung einschl. kürzerer Unterbrechungen der Arbeitszeit mit Angabe der Gründe, Unfälle, Behinderung und sonstige Vorkommnisse. Des weiteren ist festzuhalten, an welchen Tagen welche Arbeit an welcher Stelle durchgeführt wurde, so dass der Arbeitsablauf nachvollziehbar ist. Alle mündlichen Vereinbarungen sind darin festzuhalten. Unterlässt der AN dies, gehen daraus entstehende Nachteile zu seinen Lasten. Dem AG ist eine Durchschrift des Bautagebuches auszuhändigen.

17. Sicherungspflicht und Haftung des Unternehmers

Der Unternehmer hat alle zur Sicherung der Baustelle erforderlichen Maßnahmen unter voller eigener Verantwortung zu ergreifen und durchzuführen. Er haftet für sämtliche aus der Unterlassung solcher Maßnahmen dem AG erwachsenden unmittelbaren Schäden und verpflichtet sich, dem AG von allen gegen diesen erhobenen Ansprüchen in vollem Umfang freizustellen. Der AG hat im Verhältnis zu dem Unternehmer
keinerlei eigene Sicherungspflicht, auch nicht im Hinblick auf die anderen Beauftragten des AG (Bauüberwachung bzw. Bauoberleitung).
Der AN verpflichtet sich, den AG von Schadenersatzansprüchen Dritter freizuhalten. Zu den zur Sicherung der Baustelle erforderlichen Maßnahmen gehören auch die Beachtung der geltenden bau- und gewerbeaufsichtlichen, sowie der gesundheitsaufsichtlichen Bestimmungen und Einhaltung der Unfallverhütungsvorschriften. Der Unternehmer bleibt allein verantwortlich und ist allein für alle Schäden, die sich aus den Zuwiderhandlungen oder aus der Nichtbeachtung der genannten Vorschriften und Bestimmungen ergeben, haftbar.

18. Witterungseinflüsse

Gemäß VOB Teil B § 6.2 (2) gelten Witterungseinflüsse, mit denen bei Angebotsabgabe zu rechnen ist, nicht als Behinderung.

## 01 Los 1 - Umgestaltung Bahnhofsvorplatz Potsdam-Golm

### Titel 01 Golm Tiefbau

#### Bereich 01.01 Baustelleneinrichtung

**01.01.01 Baustelle einrichten**
Geräte, Werkzeuge und sonstige Betriebsmittel, die zur
vertragsgemäßen Durchführung der Leistungen
erforderlich sind, auf die Baustelle bringen,
bereitstellen und soweit der Geräteeinsatz nicht
gesondert berechnet wird, betriebsfertig aufstellen
einschl. der dafür notwendigen Arbeiten.
Die erforderlichen festen Anlagen herstellen.
Baubüros, Unterkünfte, Werkstätten, Lagerschuppen
und dgl., soweit erforderlich, antransportieren, aufbauen und einrichten.
Strom-, Wasser-, Fernsprechanschluss sowie Entsorgungseinrichtungen und dgl. fuer die Baustelle, soweit
erforderlich, herstellen.
Bei Bedarf Zufahrtswege zur Baustelle sowie Lagerplätze, sonstige Platzbefestigungen und Wege im Baustellenbereich anlegen.
Oberbodenarbeiten einschl. Beseitigen von Aufwuchs für
die Baustelleneinrichtung, soweit erforderlich, ausführen.
Flächen beschaffen.
Kosten für Vorhalten, Unterhalten und Betreiben der
Geräte, Anlagen und Einrichtungen einschl. Mieten,
Pacht, Gebühren und dgl. werden nicht mit dieser Pauschale, sondern mit den Einheitspreisen der betreffenden Teilleistungen vergütet.
Soweit nicht für bestimmte Leistungen für das Einrichten der Baustelle gesonderte Positionen im Leistungsverzeichnis enthalten sind, gilt die Pauschale für alle Leistungen sämtlicher Abschnitte des Leistungsverzeichnisses.
Menge: 1,000 St

**01.01.02 Bauzaunbanner anfertigen und aufstellen**
Bauzaunbanner nach Vorgabe des AG als farbigen Digitaldruck anfertigen und beschriften, zur Baustelle anfahren, sicher befestigen einschl. aller notwendigen Arbeiten. Standort ist noch abzustimmen.
Bauzaunbanner während der Bauzeit unterhalten und säubern.
Maße 3,40 m x 1,73 m.
Mesh 300g, B1-zertifiziert
mit Flachsaum und Metallösen zur Befestigug am Bauzaun.
Menge: 1,000 St

**01.01.03 Baustelle räumen**
Baustelle von allen Geräten, Anlagen, Einrichtungen
und dgl. räumen.
Benutzte Flächen und Wege entsprechend dem ursprünglichen Zustand unter Wahrung der landschaftspflegerischen Belange ordnungsgemäss herrichten. Verunreinigungen beseitigen.
Soweit nicht für bestimmte Leistungen (z.B. Bedarfsleistungen) für das Räumen der Baustelle gesonderte Positionen im Leistungsverzeichnis enthalten sind, gilt die Pauschale für alle Leistungen sämtlicher Abschnitte des Leistungsverzeichnisses.
Menge: 1,000 St

#### Bereich 01.02 Rückbau

**01.02.01 Betonkuben abbauen**
vorhandene Betonkuben entfernen,
Abbruchgut geht in Eigentum des AN über und ist fachgerecht zu entsorgen.
Maße: ca. 45cm x 45cm x 45cm
Menge: 26,000 St

**01.02.02 Bäume fällen, DU bis 20 cm**
Bäume fällen, DU bis 20 cm, 1 m über Gelände
gemessen,
Schnittstelle höchstens 25 cm über Gelände.
Wurzelstöcke roden wird gesondert vergütet.
Gesamten Schlagabraum in Eigentum des AN übernehmen, von der Baustelle entfernen und einer Wiederverwertung zuführen.
Menge: 8,000 St

**01.02.03 Wurzelstöcke roden, DU bis 20 cm,**
Wurzelstöcke roden,
Durchmesser der Schnittfläche bis 20 cm.
Stubbenlöcher verfüllen mit vorhandenem Boden.
Gesamtes Holz und Schlagabraum in Eigentum des AN
übernehmen, von der Baustelle entfernen und einer
Wiederverwertung zuführen.
Menge: 8,000 St

**01.02.04 Oberboden ggf. einschließlich Vegetationsdecke abtragen**
Oberboden ggf. einschließlich Vegetationsdecke abtragen
und der Verwertung nach Wahl des AN zuführen.
Dicke des Abtrages über 20 bis 30 cm.
Abgerechnet wird nach Abtragsprofilen.
Gesamtes Ausbaumaterial in Eigentum des AN übernehmen,
von der Baustelle entfernen und einer Wiederverwertung nach Wahl des AN zuführen.
Menge: 50,000 m²

**01.02.05 Unterlage aus Kies/Schottertragschicht (RC-1) aufbrechen und verwerten**
Unterlage aus Kies/Schottertragschicht aufbrechen und aufnehmen,
Qualität gemäß EBV: RC-1,
Aufbruchtiefe über 35 bis 45 cm.
Abgerechnet wird Abtragsprofilen,
Gesamtes Ausbaumaterial laden und der Verwertung nach Wahl des AN zuführen.
Verwertung nach Unterlagen des AG nachweisen.
Menge: 74,000 m³

**01.02.06 Bestandsbelag inkl. Trag- und Bindeschichtenrückbau**
Rückbau Bestandsbelag inkl. Trag- und Bindeschichten (bis 30 cm GOK) Aufbruchtiefe bis 30 cm

Flächen gemäß Plan (unter dem Dach + geplante Grünfläche)
als komplette Leistung, einschl. technologisch erforderl.
Vorbereitung/Zerkleinerung des Aufbruchgutes,
Anzahl der Arbeitsgänge nach örtlichen Gegebenheiten /
technologischem Erfordernis.
Aufnehmen der Unterlage wird gesondert vergütet,
Abgerechnet wird nach Abtragsprofilen,

Gesamtes Ausbaumaterial in Eigentum des AN übernehmen,
von der Baustelle entfernen,
Entsorgung nachweisen. Verwertung nach Unterlagen des AG nachweisen.
Menge: 315,000 m²

**01.02.07 Fahrradbügel abbauen**
Fahrradbügel abbauen,
Betonfundament entfernen. Abbruchgut geht in Eigentum des AN über und ist fachgerecht zu entsorgen.
Durch den Abbruch entstandene Gruben mit geeignetem
Boden verfüllen und verdichten. Boden liefert AN.
Ausgebaute Bügel ggf. zur weiteren Verwendung an AG übergeben, ansonsten gehen die Bügel in Eigentum des AN über.

Standort: nach dem Lageplan, unter der bestehenden Überdachung der Fahrradabstellanlage (nur westlicher Teil)
Menge: 28,000 St

**01.02.08 Verkehrszeichen inkl. Pfosten abbauen**
Verkehrszeichen (314-50) inkl. Pfosten und Fundament abbauen und in Eigentum des AN übernehmen

Die entstandene Grube ist wieder zu verfüllen

Standort: Parkplatz nördlich "Am Mühlenberg"
Menge: 1,000 St

#### Bereich 01.03 Erdarbeiten

**01.03.01 Ver- und Entsorgungsleitungen sichern, T bis 1,50 m**
Ver- und Entsorgungsleitungen sichern,
Tiefe der Leitungsachse bis 1,50 m unter GOK,
Aufhängung und Sichern von kreuzenden bzw. parallel zum
Arbeitsbereich verlaufenden Versorgungsleitungen und
Kabeln in der Weise, dass ein störungsfreier Betrieb
der Versorgungseinrichtungen gewährleistet ist.
In diese Pos. ist einzurechnen:
Das Freilegen der Leitungen/Kabel und Sichern durch
Aufhängen, Abfangen oder Einbau einer Unterlage.
Lieferung und Einbau von geeigneten Schutzrohr-
Halbschalen vor dem Überbauen nach Anweisung AG.
Die Erdarbeiten sind soweit erforderlich von Hand
durchzuführen. Vorher müssen Abstimmungen und
Einweisungen mit den einzelnen Versorgungsträgern
durchgeführt werden.
Art der Leitung:
- Elektroleitung
Menge: 55,000 m

*Hinweis: ERDBAU FÜR FUNDAMENTGRUBE*

**01.03.02 Boden ausbauen und lagern**
Boden aus Abtragsbereichen profilgerecht lösen und in Eigentum des AN übernehmen.
Boden schichtenweise lösen.
Qualität gemäß EBV: BM-0,
Gesamtes Ausbaumaterial bis zur Beprobung durch den AN im Baubereich auf Haufwerken bis max. 500 m³ lagern.
Entsorgung wird gesondert vergütet.
Die Herstellung von Mulden und Gräben wird gesondert vergütet.
Das Herstellen des Planums wird gesondert vergütet.
Abgerechnet wird nach Abtragsprofilen.
Menge: 30,000 m³

**01.03.03 Haufwerk beproben**
Zufallsprobe und Analysen zur Deklaration von
Aushubmaterial gemäß der am Anfallort geltenden
behördlichen Vorgaben, nach Herkunft bzw. Vorgaben des Entsorgers mit Probenahmeprotokoll, Analyse und
gutachterlichem Bericht / abfallrechtlicher Einstufung.
Menge: 1,000 St

**01.03.04 Boden (BM-0) entsorgen**
Auf Haufwerken im Baubereich gelagerten Boden laden und der Verwertung nach Wahl des AN zuführen.
Qualität gemäß EBV: BM-0,
Verwertung nach Unterlagen des AG nachweisen.
Menge: 20,000 m³

**01.03.05 Boden (BM-F3) entsorgen**
Auf Haufwerken im Baubereich gelagerten Boden laden und der Verwertung nach Wahl des AN zuführen.
Qualität gemäß EBV: BM-F3,
Verwertung nach Unterlagen des AG nachweisen.
Menge: 10,000 m³

**01.03.06 Bodeneinbau/Verfüllen der Baugrube**
Bodeneinbau/Verfüllen der Baugrube profilgerecht mit im Baustellenbereich gelagertem Boden und Natursand herstellen und verdichten.
Einbau bis Unterkante Schottertragschicht,
Einschl. Boden liefern.
Menge: 30,000 m³

*Hinweis: ERDBAU FÜR ELEKTROLEITUNGEN*

**01.03.07 Kabelgraben herstellen**
Kabelgrabenaushub, Sohlenbreite über 0,3 bis 0,4 m, Tiefe bis 0,8m, als Kabelgraben für Starkstromkabel (Beleuchtung etc.), in Bodenklasse 3-4 leicht/mittel den Graben gem. DIN 4124 ggf. abböschen bzw. verbauen, den Boden im Gelände mit kleinem Gerät ausschachten und sortiert zwischenlagern, nach Verlegearbeit lagenweise sortiert einbauen und verdichten, den überschüssigen Boden fördern und abfahren einschl. Kippgebühr.
Menge: 70,000 m

**01.03.08 Zulage für Bodenaushub in Handschachtung**
Zulage für Bodenaushub in Handschachtung zum Schutz von anderen Medien, Wurzeln oder auf Anweisung der Bauleitung.
Menge: 35,000 m

**01.03.09 Sand für Leitungszone, Kabelwarnband**
Sand für Leitungszone, Kabelwarnband
Verfüllung der Kabelgräben
mit steinfreiem Sand für Leitungszone.
Sandboden liefern, in Leitungsgraben einschl. Schachtbaugruben einbauen und verdichten.
Material = steinfreier Sand.
mit Füllsand, einschl. Lieferung des Verfüllmaterials.
Ausführung in kurzen Einzellängen, verdichten.
Menge: 55,000 m

*Hinweis: ERDBAU FÜR GEHWEGE/PLATZFLÄCHEN*

**01.03.10 Boden liefern und einbauen**
Boden liefern und profilgerecht einbauen,
grobkörniger Boden der Frostempfindlichkeitsklasse F1, mit einem Feinkornanteil <0,06mm von max. 5 Gew.%,
vom AN zu liefern.
Abgerechnet wird nach Auftragsprofilen.
Das Herstellen des Planums wird gesondert vergütet.
Menge: 80,000 m³

**01.03.11 Planum herstellen und verdichten**
Planum herstellen und verdichten mit Nachweis nach
RStO 12/24 und ZTVE- StB, Planum EV2 > 45 MPa
Max. Abweichung von der Sollhöhe +2/- 2 cm.
Menge: 190,000 m²

#### Bereich 01.04 Fundamentarbeiten

*Hinweis: FÜR INFOSTELE VBB*

**01.04.01 Magerbeton C 12/15, d ca. 5-10 cm**
Magerbeton aus unbewehrtem Beton unter Gründungsbauteilen aller Art (Einzelfundamente),
inkl. aller Schalungsarbeiten und einschl. aller Nebenarbeiten und Materialien.
Betongüte : C 12/15
Dicke : 5 - 10 cm
Einbautiefe: bis ca. 0,85m
Menge: 0,200 m³

**01.04.02 Einzelfundament C20/25, für Stele, l/b/t = 0,8x0,6x0,6m**
bewehrtes Einzelfundament für die Infostele l/b/t=1x0,8x0,85m bestehend aus Beton C 20/25
nach DIN EN 206-1 gemäß Statik des Stelenherstellers, inkl. Bewehrung und Schalarbeiten herstellen,
einschl. aller Nebenarbeiten und Materialien.
Die Fundamente sind ca. 0,75m tief zu gründen.

Bewehrung: Matte Q 188 a als Korb,
Betondeckung c_nom = 5 cm
1 Stück Einzelfundament
Menge: 0,700 m³

*Hinweis: FÜR INFOSTELE JELBI*

**01.04.03 Magerbeton C 12/15, d ca. 5-10 cm**
Magerbeton aus unbewehrtem Beton unter Gründungsbauteilen aller Art (Einzelfundamente),
inkl. aller Schalungsarbeiten und einschl. aller Nebenarbeiten und Materialien.
Betongüte : C 12/15
Dicke : 5 - 10 cm
Einbautiefe: bis ca. 0,85m
Menge: 0,200 m³

**01.04.04 Einzelfundament C20/25, für Stele, l/b/t = 0,8x0,6x0,6m**
bewehrtes Einzelfundament für die Infostele l/b/t=1x0,8x0,85m bestehend aus Beton C 20/25
nach DIN EN 206-1 gemäß Statik des Stelenherstellers, inkl. Bewehrung und Schalarbeiten herstellen,
einschl. aller Nebenarbeiten und Materialien.
Die Fundamente sind ca. 0,75m tief zu gründen.

Bewehrung: Matte Q 188 a als Korb,
Betondeckung c_nom = 5 cm
1 Stück Einzelfundament
Menge: 0,700 m³

*Hinweis: FÜR REPARATURSÄULE*

**01.04.05 unbewehrtes Einzelfundament, C25/30, l/b/t = 0,92x0,92x0,12m**
unbewehrtes Einzelfundament für die vom AN zu liefernde Reparatursäule eben und oberflächenbündig herstellen,
l/b/t=0,92m x 0,92m x 0,12m bestehend aus Beton C 25/30
nach DIN EN 206-1 gemäß Angaben des Lieferanten,
einschl. rauhe Schalung,
Oberseite glatt abziehen,
einschl. aller Nebenarbeiten und Materialien.
Menge: 0,110 m³

#### Bereich 01.05 Pflasterarbeiten

**01.05.01 Begrenzungsband herstellen, Grünfläche**
Begrenzungsband zur Einfassung der Grünflächen, bestehend aus geraden Elementen, bündig mit Oberfläche

Stärke: 5mm
Höhe: 120mm
Material: Aluminium, naturfarben silbergrau

Erd-/Betonanker (inkl. Betonpunktfundamente) und Stoßverbinder in regelmäßigen Abständen anbringen nach Herstellerangaben verlegen

einschl. aller Nebenarbeiten und sämtl. benötigter Materialien
Menge: 91,000 m

**01.05.02 Schottertragschicht herstellen, B+R Anlage, 25 cm**
Schottertragschicht herstellen,
Einbaudicke 25 cm.
Einbau im Vorplatzbereich;
Verformungsmodul EV2 auf der Oberfläche min. 100 MPa.
Mineralstoffe = Schotter-Splitt-Sand-Gemisch
Körnung 0/32
Abgerechnet wird nach Auftragsprofilen.
Die Verwendung von Recycling-Material ist nicht zulässig.
Menge: 16,250 m³

**01.05.03 Betonsteinpflasterfläche, B+R Anlage, herstellen, 8cm**
Pflasterdecke aus Betonsteinen herstellen.
Pflasterdecke mit Pflastersteinen aus Beton mit Vorsatzbeton herstellen.
In Gehwegbereichen und Zufahrten.
Rutschwiderstand SRT-Wert mind. 65.
Format für Rastermaß nach Unterlagen des AG.
Fase nach Unterlagen des AG, mit angeformten Abstandhilfen an den Seitenflächen sowie profilierter Unterseite.
Baustoffgemisch für Bettung und Fugen Kategorie
SZ22/LA25.
Bettung aus Baustoffgemisch 2/5, Anteil an Körnung unter 2 mm max. 30 Massenprozent, E CS35, C 90/3.
Fuge mit Baustoffgemisch 1/3 bis 2/3 Fugenhöhe, danach
0/2 im oberen drittel, GU, F, E CS35, C 90/3,
Fugenmaterial einarbeiten und einschlämmen, Fugenschluss durch Einfegen und Einschlämmen herstellen.
Steine nach Unterlagen des AG verlegen.

Betonpflasterstein nach DIN EN 1338, mit allseitiger Verschiebesicherung. Mit farbbeständigen Naturedelsplitten im Vorsatz.

Bei diesem Produkt handelt es sich um ein Verbundpflaster. Das Produkt ist gemäß RStO und ZTV Pflaster - Stb
geeignet für besondere horizontale Verkehrsbelastungen.

Verlegemuster: Reihenverband im Halbversatz
Farbe: mittelgrau 787
Fase: mit Microfase
Oberflächenbehandlung: fein wassergestrahlt
Rastermaß: 20 / 10 / 8 cm

aus C02-neutraler Produktion & Fertigung
nach CSC-Zertifizierung mind. Level Gold

Bemusterung durch den AG vor Bestellung!
Menge: 65,000 m²

**01.05.04 Schottertragschicht herstellen, Grünfläche Gehweg, 18cm**
Schottertragschicht herstellen,
Einbaudicke 18 cm.
Einbau in Gehweg;
Verformungsmodul EV2 auf der Oberfläche min. 100 MPa.
Mineralstoffe = Schotter-Splitt-Sand-Gemisch
Körnung 0/32
Abgerechnet wird nach Auftragsprofilen.
Die Verwendung von Recycling-Material ist nicht zulässig.
Menge: 20,000 m³

**01.05.05 Natursteinpflasterfläche herstellen, Grünfläche Gehweg, 5cm**
Natursteinpflasterfläche herstellen, einschl. Pflaster liefern

Pflasterarten: Mosaikpflaster
Gesteinsart: Bernburger
Steingrößen: MP 50 mm
Länge= 30-50 mm, Breite= 30-50 mm, Höhe = 50 mm
beim Passeverb. 5-7 verschiedene Steingrößen innerhalb der Toleranzen der TL Pflaster - StB
Berliner Passe 45°
Die Einfassung des Gehweges ist mit einem Einzeiler aus dem gleichen Material wie die Pflasterfläche vorzunehmen. Als Passstein (auch " Schmiegestein" genannt) sind geschlagene Dreieckssteine zu verwenden. (MP 50 mm) 15%- 20% Zwischengrößen (Schmiegensteine)
und max. 5% Über- und Untermaßigkeit sind zulässig

STEINHÖHE
Abweichung in der Steinhöhe: max. + - 10 mm
Bettung: ungebunden
MP - Kiessand - Gemisch 0/2 bis 0/4 mm
Dicke Bettung: Bettungsdicke im verdichteten Zustand 40 mm MP Fugenbreiten: Engfugiges Versetzen - Maximalwerte gemäß Norm
MP = 5 mm
Fugenfüllung: wasserdurchlässig, Brechsand doppelt gebrochen 0/2 mm
Menge: 105,000 m²

**01.05.06 Pflasterdecken Anpassung herstellen, bis 0,5m²**
Anpassung der Pflasterdecke an Aussparungen oder Einbauten herstellen.
Abgerechnet wird je Stück Einbauteil.
Einzelgröße der Aussparung bzw. Einbauten bis 0,50 m2.
Ausführung ‘Schieberkappen o.ä. mit Mosaikpflaster mind. 2-Reihig umpflastern,
Steine sind in Beton C 20/25 zu setzen und die Fugen anschließend zu vermörteln.
einschl. Material liefern.
Ausführung erst nach Rücksprache mit dem AG.
Menge: 2,000 St

#### Bereich 01.06 Landschaftsarbeiten

**01.06.01 Rohplanum in zukünftigen Vegetationsflächen**
Rohplanum in zukünftigen Vegetationsflächen im Auf- und
Abtrag bis zu +/- 0,10 m unter Berücksichtigung der
geplanten Höhen erstellen.
Menge: 110,000 m²

**01.06.02 Oberboden liefern und andecken**
Vom AN zu liefernden Oberboden andecken,
Auftragsdicke 10 bis 30 cm,
Ausführung in Teilflächen.
Andeckung in Grünanlagen, Böschungen und Bankett,
zulässige Abweichung von der
profilgerechten Sollhöhe +- 3 cm,
zulässige Abweichung in der Ebenheit,
gemessen auf 4-Meter Messstrecke +-
3 cm.
Abrechnung nach Auftragsprofilen.
Menge: 200,000 m²

*Hinweis: Rasen*

**01.06.03 Rasenflächen gem. DIN 18 917 herstellen**
Rasenflächen gem. DIN 18 917 herstellen.
Zukünftige Rasenflächen bis zu 15 cm Tiefe fräsen,
Fahrspuren durch Maschinen sind auszugleichen.
Zwischenzeitlich festgefahrene Flächen sind wieder zu
lockern.
Im Wurzelbereich von Bäumen (Kronentraufe
zuzügl. 1.50 m zu allen Seiten) darf nicht gefräst
werden!
Flächen feinplanieren, Steine ab 5 cm Durchmesser,
Fremdkörper, Unkraut und schwer verrottbare
Pflanzenteile ablesen, Stoffe laden und auf messbare
Mieten lagern. Eine spätere Setzung des Bodens ist
durch Walzen der Flächen vor dem Feinplanum
auszuschließen.
Einsaat mit Regelsaatgutmischung RSM 2.2,
Gebrauchsrasen in Trockenlagen gemäß FLL einschl. einer
Gabe Starterdünger.
Die Flächen sind während der Keimphase dauerhaft feucht
zu halten.
Menge: 110,000 m²

**01.06.04 Fertigstellungspflege der Rasenflächen**
Fertigstellungspflege der Rasenflächen gem. DIN 18917.
Der  Pflegezeitraum erstreckt sich über eine gesamte Vegetationsperiode.
- Rasen mähen, Wuchshöhe größer 10 cm, Schnitthöhe 5 cm, Anzahl der Schnitte 14, Schnittfolge: vierzehntägig mit Sichelmäher, Schnittgut aufnehmen, laden, und entsorgen, einschl. aller Gebühren.
- Im Zuge der Rasenschnitte Rasenflächen wässern, inkl. Lieferung des Wassers, Menge je Arbeitsgang: 20l/m², Anzahl der Arbeitsgänge: 14, Natürliche Niederschläge sind bei der Bemessung der Arbeitsgänge zu berücksichtigen.
Abrechnung nach Arbeitsgängen nur über anerkannte
Lieferscheine.
Die Durchführung der  Pflegemaßnahmen sind
grundsätzlich der Bauleitung mit Leistungsbeleg
(Lieferschein) anzuzeigen.
Menge: 1,000 St

*Hinweis: Bäume*

**01.06.05 Pflanzgruben für Bäume herstellen**
Pflanzgruben für Bäume herstellen
Baumgruben ausheben, anfallenden Boden aufnehmen, zur Bodengemischherstellung auf Lagerplatz des AN fördern und abladen.
Restlichen Boden in Eigentum AN übernehmen und von Baustelle entfernen. Die Baumgrubensohle spatentief
(ca. 20 cm) lockern.
Die Baumgruben sind am Tage des Aushubs aus
Sicherheitsgründen wieder mit dem anstehenden Boden
(bis 40 cm unter Geländeoberkante) und dem
Pflanzerdegemisch zu verfüllen und mit einem Pfahl zu
markieren.
Die Lockerungsfaktoren sind zu berücksichtigen.
Größe: 1,5 m x 1,5 m x 1,0 m.
Menge: 5,000 St

**01.06.06 Erdgemisch für Pflanzgruben wie vor herstellen**
Erdgemisch für Pflanzgruben wie vor herstellen.
Gemisch bestehend aus:
- 35% sandiger Boden
- 30% Oberboden
- 35% Laubkompost
Die Gießkränze sind ebenfalls aus Erdgemisch
herzustellen.
Vor dem Einbau ist das Erdgemisch durch die Bauleitung
abnehmen zu lassen.
Menge: 12,000 m³

**01.06.07 Ungarische Eiche (Quercus frainetto) liefern**
Ungarische Eiche (Quercus frainetto) liefern,
Sol Baum 5xv mDb 200-300x500-700 25-30,
Stammumfang 25-30 cm,
Höhe 500-700 cm,
Breite 200-300 cm
Menge: 3,000 St

**01.06.08 Ahornblättrige Platane (Platanus hispanica) liefern**
Ahornblättrige Platane (Platanus hispanica) liefern,
Sol Baum 5xv mDb 200-300x500-700 25-30,
Stammumfang 35-40 cm,
Höhe 500-700 cm,
Breite 200-300 cm
Menge: 2,000 St

**01.06.09 Solitärbaum pflanzen**
Baum, Hochstamm fachgerecht in vorbereitete Pflanzgrube pflanzen, wässern und schneiden.
Erdgemisch für Pflanzgruben vom Lagerplatz des AN aufnehmen, fördern und einbauen.
Menge: 5,000 St

**01.06.10 Dreibockverankerungen für Solitärbäume herstellen**
Dreibockverankerungen für Solitärbäume herstellen.
Material: Holzpfähle, 80/100 mm Durchmesser,
Länge entsprechend der Pflanzengröße 10 cm unter Kronenansatz endend, geschält, gespitzt,
mit Dreibockrahmen aus Holzriegel,
Bindung aus Kokosstrick.
Menge: 5,000 Stk

**01.06.11 Auftragen von weißer Stammschutzfarbe**
Auftragen von weißer Stammschutzfarbe mit Langzeitwirkung auf dem Stamm vom Stammfuß bis zum Kronenansatz als Schutz vor veränderten Strahlungseinwirkungen am neuen Standort.
Die Langzeitwirkung (bis zu fünf Jahre) ist nachzuweisen.
Menge: 5,000 Stk

**01.06.12 Fertigstellungspflege der Baumpflanzungen**
Fertigstellungspflege der Bäume gem. DIN 18 916 wie folgt:
- Pflanzflächen und Baumscheiben lockern durch Hacken; Wurzelkräuter ausstechen,
- Vegetationsflächen düngen, die Düngung der Vegetationsflächen nach Aufforderung durch die Bauleitung, 1 x durch Zugabe von Baum-Alginat-Granulat mit 1kg/je Baumscheibe, Düngezeitpunkt jeweils März/April vor Austrieb.
- Vegetationsflächen wässern, inkl. Lieferung von Wasser
- in Pflanzflächen verbleibendes Laub beim ersten Hackgang im Frühjahr einarbeiten
- Steine > 5 cm Durchmesser und sonstigen Unrat entfernen, Mulchdecke ergänzen
- eingetrocknete Triebe abschneiden
- Wege und Platzflächen von überhängenden Zweigen und Ästen freischneiden
- Erhaltungs- und Auslichtungsschnitt für Bäume und Sträucher; Wuchsformen und Blütezeiten berücksichtigen, Schnittflächen > 5 cm Durchmesser glatt nachschneiden
- bei eingewachsenen Gehölzen Verankerungen entfernen, überprüfen und ggf. nachrichten
- falls erforderlich, Pflanzenschutzmaßnahmen vornehmen
- entstandene Löcher mit zu lieferndem Oberboden verfüllen und planieren. Unbrauchbares Material entsorgen.
- Chemische Unkrautbekämpfungsmittel dürfen nicht
eingesetzt werden. Schädlingsbekämpfungsmittel nur nach
Zustimmung durch die untere Naturschutzbehörde in dem genehmigtem Umfang.

Der Beginn der Fertigstellungspflege und die einzelnen
Pflegegänge sind der Bauleitung vor Arbeitsbeginn
anzuzeigen.
Bei Frühjahrspflanzung sind 7 Monate Fertigstellungspflege zu kalkulieren.
Bei Herbstpflanzung sind 9 Monate Fertigstellungspflege
zu kalkulieren.
Anzahl der Pflegegänge: 6 Stück.
Anzahl der Bewässerungsgänge: 6x100l/Stück Baum
Die einzelnen Bewässerungsgänge können den Witterungsverhältnissen angepasst werden.
Abrechnung nach Arbeitsgängen nur über anerkannte
Lieferscheine.
Kommt der AN seinen Verpflichtungen, insbesondere des Wässerns nicht ausreichend nach, gelten schriftliche Mahnfristen von drei Tagen als ausreichend.
Die Bauleitung ist berechtigt, danach die Leistungen
ohne weitere Mahnung anderweitig zu Lasten des AN
durchführen lassen.
Menge: 5,000 St

**01.06.13 Entwicklungspflege Bäume**
Entwicklungspflege der Bäume für drei Jahre, wie folgt:
- Pflanzflächen und Baumscheiben lockern durch Hacken; Wurzelkräuter ausstechen
- in Pflanzflächen verbleibendes Laub beim ersten Hackgang im Frühjahr einarbeiten
- Steine > 5 cm Durchmesser und sonstigen Unrat entfernen
- eingetrocknete Triebe abschneiden
- Wege und Platzflächen von überhängenden Zweigen und Ästen freischneiden
- Erhaltungs- und Auslichtungsschnitt für Bäume und Sträucher; Wuchsformen und Blütezeiten berücksichtigen,
Schnittflächen > 5 cm Durchmesser glatt nachschneiden
- falls erforderlich, Pflanzenschutzmaßnahmen vornehmen
- entstandene Löcher mit zu lieferndem Oberboden verfüllen und planieren
- Vegetationsflächen wässern, inkl. Lieferung des Wassers.
- Ersetzen der nicht angewachsenen Bäume
in gleicher Art, Größe und Sorte (für
den Auftraggeber kostenlos).
- Chemische Unkrautbekämpfungsmittel dürfen nicht
eingesetzt werden. Schädlingsbekämpfungsmittel nur nach
Zustimmung durch die untere Naturschutzbehörde in dem genehmigtem Umfang.

Die Leistung umfasst mind. drei Arbeitsgänge pro Vegetationsperiode (vor dem Austrieb, im Frühsommer, im Herbst).
Unbrauchbares Material entsorgen.
Anzahl der Bewässerungsgänge: 8 Arbeitsgänge x100l/Stück Baum pro Jahr.
Die einzelnen Bewässerungsgänge können den Witterungsverhältnissen angepasst werden.
Abrechnung nach Arbeitsgängen nur über anerkannte
Lieferscheine.
Kommt der AN seinen Verpflichtungen, insbesondere des Wässerns nicht ausreichend nach, gelten schriftliche Mahnfristen von drei Tagen als ausreichend.
Die Bauleitung ist berechtigt, danach die Leistungen
ohne weitere Mahnung anderweitig zu Lasten des AN
durchführen lassen.
Menge: 5,000 St

*Hinweis: Bepflanzung*
für die Anordnung wird noch ein Pflanzplan nachgereicht

**01.06.14 Potentilla fruticosa "Goldteppich" liefern**
Potentilla fruticosa "Goldteppich" liefern
Pflanzen im Container/Topf liefern.
Menge: 25,000 St

**01.06.15 Hemerocallis x cultorum "Stella d´Oro" liefern**
Hemerocallis x cultorum "Stella d´Oro" liefern
Pflanzen im Container/Topf liefern.
Menge: 50,000 St

**01.06.16 Geranium wall. "Rozanne" liefern**
Geranium wall. "Rozanne" liefern
Pflanzen im Container/Topf liefern.
Menge: 65,000 St

**01.06.17 Panicum virgatum "Shenandoah" liefern**
Panicum virgatum "Shenandoah" liefern
Pflanzen im Container/Topf liefern.
Menge: 45,000 St

**01.06.18 Verbena hastata "Blue Spires" (Eisenkraut) liefern**
Verbena hastata "Blue Spires" (Eisenkraut) liefern
Pflanzen im Container liefern.
Menge: 15,000 St

**01.06.19 Pennisetum alopecuroides "Hameln" (Lampenputzergras) liefern**
Pennisetum alopecuroides "Hameln" (Lampenputzergras) liefern, Pflanzen im Topf liefern.
Menge: 10,000 St

**01.06.20 Sträucher und Bodendecker fachgerecht pflanzen**
Sträucher und Bodendecker fachgerecht in bereits vorbereitete Vegetationsflächen gemäß Vorgabe des AG pflanzen, wässern
ggf. schneiden.
Pflanzgrubengröße = 1,5 x Ballengröße.
Pflanzdichte: ca. 5-10 Stück pro Quadratmeter je nach Pflanzenart.
Überschüssiges Material seitlich gleichmäßig verteilen.
Sträucher und Bodendecker liefern wird gesondert vergütet.
Menge: 205,000 St

**01.06.21 Rindenmulch, ohne Holzanteile, gem. RAL-Gütebestimmungen**
Rindenmulch, ohne Holzanteile liefern und einbauen.
Material güteüberwacht gemäß RAL-GZ 250, RM 1, Körnung:
10-40mm, Dicke: 5cm.
Nachweis der Güteüberwachung durch Vorlage des
Prüfzeugnisses vor Lieferung. Abrechnung nach
Flächenaufmaß.
Menge: 90,000 m²

**01.06.22 Fertigstellungspflege der Vegetationsflächen**
Fertigstellungspflege der Vegetationsflächen
gem. DIN 18 916 wie folgt:
- Pflanzflächen und Baumscheiben lockern durch Hacken; Wurzelkräuter ausstechen,
- Vegetationsflächen düngen, die Düngung der Vegetationsflächen nach Aufforderung durch die Bauleitung, 1 x durch Zugabe von Baum-Alginat-Granulat mit 1kg/je Baumscheibe, Düngezeitpunkt jeweils März/April vor Austrieb.
- Vegetationsflächen wässern, inkl. Lieferung von Wasser
- in Pflanzflächen verbleibendes Laub beim ersten Hackgang im Frühjahr einarbeiten
- Steine > 5 cm Durchmesser und sonstigen Unrat entfernen, Mulchdecke ergänzen
- eingetrocknete Triebe abschneiden
- Wege und Platzflächen von überhängenden Zweigen und Ästen freischneiden
- Erhaltungs- und Auslichtungsschnitt für Bäume und Sträucher; Wuchsformen und Blütezeiten berücksichtigen, Schnittflächen > 5 cm Durchmesser glatt nachschneiden
- bei eingewachsenen Gehölzen Verankerungen entfernen, überprüfen und ggf. nachrichten
- falls erforderlich, Pflanzenschutzmaßnahmen vornehmen
- entstandene Löcher mit zu lieferndem Oberboden verfüllen und planieren. Unbrauchbares Material entsorgen.
- Chemische Unkrautbekämpfungsmittel dürfen nicht
eingesetzt werden. Schädlingsbekämpfungsmittel nur nach
Zustimmung durch die Bauleitung in dem genehmigtem Umfang.

Der Beginn der Fertigstellungspflege und die einzelnen
Pflegegänge sind der Bauleitung vor Arbeitsbeginn
anzuzeigen.
Bei Frühjahrspflanzung sind 7 Monate Fertigstellungspflege zu kalkulieren.
Bei Herbstpflanzung sind 9 Monate Fertigstellungspflege
zu kalkulieren.
Anzahl der Pflegegänge: 6 Stück.
Anzahl der Bewässerungsgänge: 6x100l/Stück Baum
Die einzelnen Bewässerungsgänge können den Witterungsverhältnissen angepasst werden.
Abrechnung nach Arbeitsgängen nur über anerkannte
Lieferscheine.
Kommt der AN seinen Verpflichtungen, insbesondere des Wässerns nicht ausreichend nach, gelten schriftliche Mahnfristen von drei Tagen als ausreichend.
Die Bauleitung ist berechtigt, danach die Leistungen
ohne weitere Mahnung anderweitig zu Lasten des AN
durchführen lassen.
Menge: 1,000 St

**01.06.23 Entwicklungspflege Vegetationsflächen**
*** Pauschalposition
Entwicklungspflege für Pflanzflächen für drei Jahre,
wie folgt:
- Pflanzflächen und Baumscheiben lockern durch Hacken;
  Wurzelkräuter ausstechen
- in Pflanzflächen verbleibendes Laub beim ersten
  Hackgang im Frühjahr einarbeiten
- Steine > 5 cm Durchmesser und sonstigen Unrat
  entfernen, Mulchdecke ergänzen
- eingetrocknete Triebe abschneiden
- Wege und Platzflächen von überhängenden Zweigen und
  Ästen freischneiden
- Erhaltungs- und Auslichtungsschnitt für Bäume und
  Sträucher; Wuchsformen und Blütezeiten
  berücksichtigen, Schnittflächen > 5 cm Durchmesser
  glatt nachschneiden
- falls erforderlich, Pflanzenschutzmaßnahmen vornehmen
- entstandene Löcher mit zu lieferndem Oberboden
  verfüllen und planieren
- Vegetationsflächen wässern, inkl. Lieferung des
  Wassers.
- Ersetzen der nicht angewachsenen Bäume
  in gleicher Art, Größe und Sorte (für
  den Auftraggeber kostenlos).
- Chemische Unkrautbekämpfungsmittel dürfen nicht
  eingesetzt werden. Schädlingsbekämpfungsmittel nur  nach Zustimmung durch die Bauleitung in dem
  genehmigtem Umfang.

Die Leistung umfasst mind. drei Arbeitsgänge pro
Vegetationsperiode (vor dem Austrieb, im Frühsommer, im
Herbst).
Unbrauchbares Material entsorgen.
Anzahl der Bewässerungsgänge: 8 Arbeitsgänge x25l/qm
Die einzelnen Bewässerungsgänge können den
Witterungsverhältnissen angepasst werden.
Abrechnung nach Arbeitsgängen nur über anerkannte
Lieferscheine.
Kommt der AN seinen Verpflichtungen, insbesondere des
Wässerns nicht ausreichend nach, gelten schriftliche
Mahnfristen von drei Tagen als ausreichend.
Die Bauleitung ist berechtigt, danach die Leistungen
ohne weitere Mahnung anderweitig zu Lasten des AN
durchführen lassen.
Menge: 1,000 psch

**01.06.24 Einfassung herstellen, Grünfläche**
Band aus Flachstahl 40mm x 10mm, feuerverzinkt
ca. 25cm über Boden

Pfosten aus Aluminiumguss mit Rundkopf
in Bodenhülse, feuerverzinkt
Pfostenabstand ca. 2m

Band und Pfosten in Eisenglimmer anthrazit

Bemusterung durch den AG vor der Bestellung!

Angebotenes Fabrikat:

'........................................'
(vom Bieter auszufüllen)
Menge: 90,000 m

#### Bereich 01.07 Ausstattungselemente

*Hinweis: Fahrrad*

**01.07.01 Reparatursäule liefern und aufstellen**
Reparatursäule (Fahrradreparaturstand) und Fundament liefern und nach Vorgabe des AG und Herstellerangaben auf vom AN hergestellten Einzelfundament aufstellen.
Hauptbestandteile aus Stahl (TIG geschweißt) und Guss-Aluminium.
für den Außenbereich geeignet,
mit Pumpe,
neun gebräuchliche Fahrradwerkzeuge an einziehbaren Stahlseilkabeln befestigt,
Kabelführung: geflochtene Edelstahl-Stahlkabel,
Frontplatte widerstandsfähig gegenüber Schlag und UV,
pulverbeschichtete Oberfläche,
Breite (Tiefe): ca. 274 mm,
Höhe: ca. 1.413 mm,
Tiefe: 534 mm.
zur Bodenbefestigung zum Aufschrauben auf das zu errichtenden Fundament, einschließlich aller
Nebenarbeiten und Materialien.

Bemusterung durch den AG vor der Bestellung!

Angebotenes Fabrikat:

'........................................'
(vom Bieter auszufüllen)
Menge: 1,000 St

**01.07.02 Doppelstockparker liefern und montieren**
Grundsätzlich kommen einheitliche Doppelstockparker mit einseitiger Beschickung zum Einsatz. Diese müssen nach DIN 79008 zertifiziert und mit einem Prüfsiegel des Allgemeinen Deutschen Fahrradclubs (ADFC) versehen sein, entsprechende Nachweise sind mit dem Angebot vorzulegen. Der Achsabstand der Stellplätze beträgt bei Doppelstockparkern 0,50 m. Sie müssen für Fahrräder mit einer Reifenbreite bis 60 mm und einer Gesamtlänge von 2.000 mm und für eine Längsneigung von bis zu 7 % geeignet sein.

Die Anordnung der Räder auf einer Ebene erfolgt höhenversetzt (Hoch-/Tiefeinstellung), um zu vermeiden, dass sich die Lenker berühren. Die Bewegung der oberen Einstellschienen wird durch Gasdruckfedern unterstützt, um eine leichtgängige Nutzung sicherzustellen. Die einzelnen Stellplätze sind mit einer Rückrollsicherung und einem Anlehnbügel für sicheren Stand und einer gute erreichbaren Anschließhilfe zum leichteren Anschließen des Fahrrads ausgestattet.

Bei einer Montage der Doppelstockparker auf Schienen ist ein ggf. notwendiger Höhenausgleich durch Distanzprofile o.ä. aufgrund vorhandener Pflasterneigung von 3 Grad zu berücksichtigen.
Menge: 120,000 St

**01.07.03 Graffitischutz B+R**
Vor Einbau der Doppelstockparker sind sämtliche Betonwände der bestehenden Fahrradüberdachung zu reinigen und anschließend mit einer Graffitischutzschicht (UV-Stabil, biologisch abbaubar, Farbton nach Vorgabe AG) zu versehen.
Menge: 42,500 m

*Hinweis: Beschilderung*

**01.07.04 Rohrpfosten aufstellen Länge>3000-3500mm**
Rohrpfosten mit Abdeckkappe für Verkehrsschild aufstellen einschl. anfallenden Aushubarbeiten. Stahlteile
feuerverzinkt. Umgebende Fläche entsprechend dem früheren Zustand herstellen.
Pfostenlänge = über 3000 mm bis 3500 mm.
Rohr = Stahl 76,1/2,9 mm.
Pfosten mit biegesteifem Erdanker aus Rundstahl, ca.
250 mm vom unteren Rohrende.

In Bodenklasse 3 bis 5 aufstellen.
Fundament Typ A nach IVZ-Norm herstellen.
Aushubmaterial der Verwertung nach Wahl des AN zuführen.

Bei Änderung der Pfostenlänge verändert sich der Einheitspreis im Verhältnis zur ausgeschriebenen Pfostenlänge.
Basislänge für die Abrechnung ist bei Mehrlängen die
maximal, bei Minderlängen die minimal ausgeschriebene
Pfostenlänge.
Menge: 2,000 St

**01.07.05 Verkehrsschild liefern und anbringen, Größe 1, Höhe 3**
Verkehrsschild nach Unterlagen des AG liefern und anbringen.
Verkehrszeichen: Größe 1, Quadrat.
1 Stück: Schild = Zeichen 314-10
1 Stück: Schild = Zeichen 314-20
Mit retroreflektierender Folie der Bauart Typ 1.
Schild = flach, 2 mm dick.
Befestigung mit Stahl-Rohrschelle, feuerverzinkt, nach
IVZ-Norm, Standardplan II. Verschraubungsmaterial aus
nicht rostendem Stahl mind. der Stahlsorte A 2.
Anbringung neben der Fahrbahn. Unterkante des Schildes
ab 2 m über der Verkehrsfläche.
Menge: 2,000 St

**01.07.06 Verkehrsschild liefern und anbringen, Größe 1, Höhe 3, Zusatzz. Car-Sharing**
Verkehrsschild nach Unterlagen des AG liefern und anbringen.
Verkehrszeichen: Zusatzzeichen Höhe 3, Größe 1.
2 Stück: Schild = Zusatzzeichen 1010-70
Mit retroreflektierender Folie der Bauart Typ 1.
Schild = flach, 2 mm dick.
Befestigung mit Stahl-Rohrschelle, feuerverzinkt, nach
IVZ-Norm, Standardplan II. Verschraubungsmaterial aus
nicht rostendem Stahl mind. der Stahlsorte A 2.
Anbringung neben der Fahrbahn. Unterkante des Schildes
ab 2 m über der Verkehrsfläche.
Menge: 2,000 Stk

*Hinweis: Stelen*

**01.07.07 Infostele VBB liefern und montieren**
Stele aus Stahl- oder verstärkten Aluminiumblech mit eckigem Rahmen auf Stahl-Metallkonstruktion liefern und montieren,
inklusive Abdeckungen oben und unten, Stelenkorpus bodenbündig,
Oberflächen beidseitig pulverbeschichtet im RAL-Ton Anthrazitgrau (RAL 7016),
Rahmen und Schildprofile mit Anti-Graffiti-Schutz,
Digitaldrucke (Folierung) nach Vorgabe des AG (Lieferung Druckdatei) einschließlich UV-Schutzlaminat und Anti-Graffiti-Lack

Abmessungen
Höhe der Stele: 3600mm,
Breite der Stele: 550mm,
Tiefe der Stele: 110-120mm
Montage auf Fundament mit Fußplatte zum Aufdübeln,

Freigabezeichnungen zur Vorlage beim AG.
Menge: 1,000 St

**01.07.08 Pfosten mit Wegweiser liefern und montieren**
Lieferung und Montage des Wegweisers inkl. Fundament auf einem Stahlpfosten mit Einzelschildern (Fähnchen) aus Aluminiumblech, Befestigung mit Klemmhalterungen, jeweils pulverbeschichtet in RAL-Tönen nach Vorgabe des AG: Anthrazitgrau RAL 7016

Schildprofile mit Anti-Graffiti-Schutz (Beschichtung sämtlicher Digitaldrucke mit zusätzlichem Anti-Graffiti-Lack).

Pfostenlänge = über 3000 mm bis 3500 mm.
Rohr = Stahl 76,1/2,9 mm.
Pfosten mit biegesteifem Erdanker aus Rundstahl, ca.
250 mm vom unteren Rohrende.

Maße Schilder: ca. 800mm x 200mm
Anzahl Fähnchen: ca. 3 St.

Statische Berechnungen, Fundamentplan und Freigabezeichnungen zur Vorlage beim AG.

Einschl. Digital-Drucke nach Vorgabe des AG,
einschl. statischer Berechnung und Freigabezeichnung zur Vorlage beim AG
Menge: 2,000 St

*Hinweis: Sitzelemente*

**01.07.09 Sitzbank liefern und montieren**
Sitzbank liefern und montieren,Abmessungen:
Banklänge 3000 mm, ,
Sitzhöhe 450 mm,
Sitztiefe 450 mm,

Bauweise: Unterkonstruktionin aus Stahl/EIsen in RAL 7016, anthrazitgrau ; feuerverzinkt und pulverbeschichtet.

Sitzauflagen aus querverlaufenden, hochkant angeordneten Bohlen;

Holz: Robinie natur, oder äquivalentes europäisches Hartholz, vormontierte Abschnitte, unsichtbare Verschraubung an Metallunterkonstruktion.

Montage: Fachgerechte Ausrichtung, Einstellung, Verfugung bzw. Fugenbild beachten;

Fundament oder Bodenverankerung, gemäß Angabe des Herstellers der Sitzelementen, einschließlich aller
Nebenarbeiten, Erd- und Fundamentarbeiten sowie aller Materiallieferungen.

Pläne: Werk- und Montagepläne zur Freigabe vorlegen.

Angebotenes Fabrikat:

'........................................'
(vom Bieter auszufüllen)
Menge: 2,000 St

**01.07.10 Sitzbank mit Rückenlehne liefern und montieren**
Sitzbank mit Rückenlehne liefern und montieren,
Abmessungen:
Banklänge 3000 mm,
Rückenlehne 2000 mm,
Sitzhöhe 450 mm, Sitztiefe 450 mm,
Gesamttiefe inkl. Rückenlehne 610 mm.

Bauweise: Unterkonstruktionin aus Stahl/EIsen in RAL 7016, anthrazitgrau ; feuerverzinkt und pulverbeschichtet.

Sitzauflagen aus querverlaufenden, hochkant angeordneten Bohlen;
Rückenlehne über 1/3 der äußeren Bogenlänge bestehend aus Hartholzbohlen
2 x Armlehnen

Holz: Robinie natur, oder äquivalentes europäisches Hartholz, vormontierte Abschnitte, unsichtbare Verschraubung an Metallunterkonstruktion.

Montage: Fachgerechte Ausrichtung, Einstellung, Verfugung bzw. Fugenbild beachten;

Fundament oder Bodenverankerung, gemäß Angabe des Herstellers der Sitzelementen, einschließlich aller
Nebenarbeiten, Erd- und Fundamentarbeiten sowie aller Materiallieferungen.

Pläne: Werk- und Montagepläne zur Freigabe vorlegen.

Angebotenes Fabrikat:

'........................................'
(vom Bieter auszufüllen)
Menge: 1,000 St

#### Bereich 01.08 Ingenieurtechnische Leistungen

**01.08.01 Erstellung eines Bauzeitenplanes**
Erstellung eines Bauzeitenplanes vor Beginn der Arbeiten.
Vorlage der Pläne beim AG zur Genehmigung.
Im Bauzeitenplan ist die Reihenfolge der technologischen Abschnitte darzustellen.
einschl. laufender Aktualisierung während der Bauzeit
Menge: 1,000 St

**01.08.02 Erstellung eines Baustelleneinrichtungsplanes**
Erstellung eines Baustelleneinrichtungsplanes vor Beginn der Arbeiten.
Vorlage des Plans beim AG zur Genehmigung.
Erarbeitung einer abgestimmten Regelung für den Einsatz von Kranken- und Löschfahrzeugen sowie der Müllabfuhr und der sicheren Führung der Fahrgäste des Bahnverkehrs für den gesamten Baustellenbereich und den gesamten Bauzeitraum unter Berücksichtigung der Erschwernisse bei geänderter Verkehrsführung.
Menge: 1,000 St

**01.08.03 Beweissicherung**
Beweissicherung vor Beginn der Bauarbeiten im Benehmen
mit dem AG, dem Versicherer sowie den Grund- und
Hauseigentümern der angrenzenden Grundstücke
hinsichtlich Schäden aller Art sowie Anfertigen einer
Baustellendokumentation vor, während und nach den
Bauarbeiten durchführen.

Die Beweissicherung wird erstellt von:

-------------------------------------------------------
(Vom Bieter auszufüllen)

Eigentümer und Besitzer feststellen und benachrichtigen
und dafür Sorge tragen, dass sämtliche Liegenschaften
und Vermietungen bei der Besichtigung zugänglich sind.
Über die Besichtigungen sind Protokolle anzufertigen,
durch Fotografien zu ergänzen und von allen Beteiligten
gegenzeichnen zu lassen. Diese sind an alle Beteiligten
auszuhändigen.

Speziell wird an dieser Stelle auf die dokumentarische
Aufnahme der in Anspruch zu nehmenden Straßen und der
anliegenden Gebäuden verwiesen.
Im EP ist die Übergabe je eines Exemplares an den AG
und die BOL enthalten. Die aufgestellte Beweissicherung
gilt als Grundlage bei Streitigkeiten für beide
Parteien. Der AG/ BOL prüft nach Übergabe die
Unterlagen und beauflagt bei Notwendigkeit weitere
Aussagen oder Darstellungen. Diese sind im EP
enthalten.
Menge: 1,000 St

**01.08.04 Verkehrsrechtliche Anordnung**
Einholung der verkehrsrechtlichen Anordnung für Verkehrssicherungsmaßnahmen auf der Grundlage aller dazu erforderlichen Unterlagen die durch den AN zu erarbeiten sind.
Abrechnung in Stück
Sind aufgrund von Umständen, die der AN zu vertreten hat, mehrere verkehrsrechtliche Anordnungen nötig, werden diese nicht gesondert vergütet.
Menge: 1,000 St

**01.08.05 techn. Bauvermessung und sämtl. Absteckarbeiten durchführen**
Sämtliche technischen Bauvermessungen und Absteckungen
der Achsen durch ein geeignetes Vermessungsbüro fachgerecht vornehmen lassen.
Zeitversetzter Teilabruf entsprechend Bauablauf.
Menge: 1,000 St

**01.08.06 Vorankündigung einer Baustelle gem. § 2, Abs. 2**
Vorankündigung einer Baustelle gem. § 2, Abs. 2
Baustellenverordnung (BaustellV) vom 10. Juni 1998
erarbeiten und der Behörde übermitteln.
Menge: 1,000 St

**01.08.07 Erarbeitung eines Sicherheits- und Gesundheitsschutzplanes**
Erarbeitung eines Sicherheits- und Gesundheitsschutzplanes gem. § 2, Abs. 3 Baustellenverordnung (BaustellV)
vom 10. Juni 1998.
Den SiGePlan für jeden Beschäftigten einsehbar auf der Baustelle vorhalten.
Menge: 1,000 St

**01.08.08 Erstellen einer Fotodokumentation**
Erstellen einer Fotodokumentation zum Baufortschritt und von Punkten der kreuzenden Leitungen und Kabel, nach Montage und vor Verfüllung.
Menge: 1,000 St

**01.08.09 Bestandsdokumentation erstellen und an AG übergeben**
Bestandsdokumentation erstellen und an AG übergeben,
digital (PDF-Format) und
auf Wunsch des AG 1fach in Papierform.
Inhalt:
- Deckblatt
- Inhaltsverzeichnis
- Herstellerbescheinigung
- Bautagebuch
- Lieferscheine
- Zertifikate
- Abnahmeprotokolle
- Druckprüfungsprotokolle
- Kamerabefahrung
Menge: 1,000 St
